# Bauoberleitung
Angebotsaufforderung (GAEB 90, DA83)
DV-Nummer: A-04628-
Eröffnung: 12.05.26 09:00
Ende der Zuschlagsfrist: 26.06.26
Währung: EUR
Auftraggeber: Autobahn GmbH des Bundes

## Bauoberleitung
Datum: 13.04.26

### Abschnitt 00 BOL

#### Unterabschnitt 00.00 BOL-Leistungen

**00.00.0001 1) BOL-Leistungen**
1)Bauoberleitung
Der Leistungsumfang ist gemäß Anlage 1 -
Leistungsbeschreibung / Honorarermittlung [Punkt 0
(anteilig) und Punkt 1] hier zu kalkulieren.
Menge: 35,000 Mt

USt %: 19,00
